# Modernisierung Forstdienstgehöft Hakenberg
Angebotsaufforderung (GAEB DA XML 3.1, DA83)
Projekt: 2024_03
Währung: EUR
Vergabeart: Beschränkte Ausschreibung
Eröffnung: 05.02.2018 10:00:00
Erstellt mit: GXML Toolbox V3.13 R20101116, ORCA AVA 2012 - Professional Edition 18.01.05, 02.12.2025

## Allgemeine Baubeschreibung
Bauvorhaben:
Sanierung Forstdienstgehöft Hakenberg
Zum Wald 51
33165 Lichtenau

1. Allgemeines

Wald und Holz NRW beabsichtigt eine Sanierung des Forstdienstgehöfts Hakenberg.

Es handelt sich um ein zweigeschossiges, massiv errichtetes Gebäude mit Unterkellerung. Die Decken bestehen au seiner Holzbalkenkonstruktion.
Das Gebäude hat ein Satteldach aus einer Holzkonstruktion mit einer Dachpfannendeckung.

Bei der Durchführung der Baumassnahme soll der Außenbereich so wenig wie nötig beeinträchtigt werden.

Die Baustellenzufahrt- und Zugangsmöglichenkeiten zur Baustelle erfolgen von der Straße "Zum Walde" aus.

Die Bauarbeiten sind vom 1. Quartal 2025 bis zum 3. Quartal 2025 geplant.

2. Lage und Erschließung

Die postalische Anschrift des Fortsdienstgebäudes lautet:

Zum Walde 51
33165 Lichtennau

Zufahrten und Wege für den Baustellenverkehr werden vor Arbeitsbeginn gemeinsam mit der Bauleitung besprochen und abgestimmt.

Die allgemeinen Kurvenschabloben für LKWs sind an
diesem Standort nicht gewährleistet. Die Erreichbarkeit
ist hinsichtlich der Leistungen dieses Gewerks vor
Angebotsabgabe zu prüfen. Der Auftragnehmer (AN) ist verpflichtet, sich vorab von den örtlichen Verhältnissen und der Beschaffenheit der Baustelle, insbesondere Anfahrt, Transport, zu informieren.
Nachforderungen aus Unkenntnis der Örtlichkeit werden ausgeschlossen.

3.Auftraggeber

Wald und Holz NRW
Regionalforstamt Hochstift
Stiftsstraße 15
33014 Bad Driburg

## Allgemeine Vertragsbedingungen - AVB
Vertragsgrundlagen:

Die Vertragsgrundlagen für die Ausführung nachfolgender Arbeiten sind:

- Die VOB Teile A
- Die VOB Teil B: Allgemeine Vertragsbedingungen für
  die Ausführung von Bauleistungen (DIN 1961)
- VOB Teil C: Allgemeine technischen Vorschriften für
  Bauleistungen
- Die zusätzlichen Vertragsbedingungen
- Die Vorbemerkungen sowie das nachfolgende
  Leistungsverzeichnis
- Die einschlägigen DIN Vorschriften sowie die derzeit
  allgemein gültigen anerkanten regeln der Technik
- Die bauaufsichtlichen Bestimmungen
- Die aktuellen Unfallverhütungsvorschriften
- Die Lieferung und fachgerechte Verarbeitung der
  Materialien nach Fachregeln und Hersteller- und
  Verarbeitungsvorschriften

Darüberhinaus gelten für alle Arbeiten insbesondere:
(In den jeweils zur Zeit gültigen Fassungen).
- Landesbauordnung NRW einschl. Ergänzungen der
  Genehmigungsbehörde
- Ausführungszeichnungen
- Regeln der BG
- Die aktuellen UVV´s
- Kreislaufwirtschaftgesetz mit aktuellem Regelwerk
- Landesabfallgesetz LAbfG
- Wasserhaushaltsgesetz

Alle notwendigen Maße sind eigenverantwortlich vor Ort zu prüfen! Unstimmigkeiten mit der Ausführungsplanung sind unverzüglich der Bauleitung mitzuteilen.

Zur Vermeidung von Unklarheiten sollte vor Angebotsabgabe eine Ortsbesichtigung vorgenommen werden.

Die Abrechnung erfolgt grundsätzlich nach Aufmaß, welches vom AN mit den Rechnungen vorzulegen ist.

## Zusätzliche Vertragsbedingungen - ZVB
Zusätzliche Vertragsbedingeungen:

Ausführungsfristen:

Die bauliche Umsetzung der Maßnahme soll Anfang bis Mitte 2025 erfolgen.
Beginn des jeweiligen Gewerks siehe Veröffentlichung der Ausschreibung.

Die kalkulierten Arbeitstage, sowie die Anzahl der einzusetzenden Arbeitskräfte für die Erbringung der Leistungen des beigefügte Leistungsverzeichnisses sind nachstehend anzugeben:

Anzahl der Facharbeitskräfte:

'....................'

Anzahl der Arbeitstage:

'....................'

Die Reihenfolge der auszuführenden Arbeiten und Bauteile ist gemeinsam mit dem Bauherrn abzustimmen.

Hinweis:
Der Bauherr macht deutlich, dass es sein eindeutiges Einverständnis gebe muss, wenn der Vertragspartner einen Subunternehmer hinzuzieht.

Baustrom, Bauwasser und Baumüll:

Für den Verbrauch von Baustrom werden dem AN 0,3% der Bruttoabrechnungsumme in Abzug gebracht.

Für den Verbrauch von Bauwasser werden dem AN 0,1% der Bruttoabrechnungsumme in Abzug gebracht.

Baumüll ist vom AN eigenständig täglich und regelmäßig auf seine Kosten zu beseitigen und zu entsorgen. Hierzu zählen auch sämtliche Verpackungsmaterialien und Abfälle etc. Die Entsorgungsvorschriften sind zu beachten.
Für nicht zuzuordnen Müll werden dem AN 0,3% der Bruttoabrechnungsumme in Abzug gebracht.

Gewährleistung:

Die Gewährleistung beträgt nach VOB 4 Jahre.
Zur Sicherung der Gewährleistung werden dem AN für den Zeitraum der Gewährleistung eine Sicherheit in Höhe von 3% der Rechnungsbruttosumme einbehalten. Der Sicherheitsbetrag kann durch eine Bankbürgschaft abgelöst werden.

Schadenshaftung:

Der Bauherr haftet für keinerlei Schäden, die durch den Auftragnehmer oder seine Beauftragen verursacht werden. Eine Haftung ist ausgeschlossen für die auf der Baustelle gelagerten Baustoffe, Geräte Gerüste, Baumaschinen, Absperrungen etc.

Sämtliche Schutzmaßnahmen und Sicherheitsvorkehrungen zum Schutz der Grundstücks- und Straßenbenutzer sind vom Unternehmer vorschriftsmäßig herzustellen
und zu unterhalten.

Evtl. Beschädigungen und Verschmutzungen bei der
Ausführung der Arbeiten sind unverzüglich durch den
Unternehmer kostenlos zu beseitigen.

Erbrachte Leistungen sind vom AN bis zur Abnahme vor Beschädigungen zu schützen.

Sonstiges:

Das Rauchen im Gebäude ist untersagt.

Das Einrichten, Vorhalten und Abräumen der Baustelle
für sämtliche in der Leistungsbeschreibung aufgeführten
Leistungen, wie:
- Herrichten der erforderlichen Lager-,
  Aufenthalts und Arbeitsplätze
- Anschlüsse für Elektro, Wasser und
  Abwasser,
  Hauptversorgungsanschlüsse bauseits
  vorhanden
- Bereitstellung aller notwendigen
  Maschinen, Geräte, Werkzeuge und
  Hilfsmittel
- alle erforderlichen Hilfsrüstungen und
  Fahrgerüste gem. den geltenden
  Vorschriften
  sind in die Einheitspreise einzurechnen!

Der Bauherr behält sich vor, Einzelleistungen aus dem Auftrag herauszunehmen.

Vergabe:
Falls dieses LV in Lose aufgeteilt sein sollte, so behält sich der Bauherr vor, diese
einzeln zu vergeben oder einzelne Lose nicht auszuführen.

Der Bauherr behält sich vor, Einzelleistungen aus dem Auftrag herauszunehmen und in Eigenleistung auszuführen.

Rechnungen und Zahlungen:
- Rechnungen sind direkt an den Bauherrn (Forstamt) und  in Kopie (per E-Mail) an die
  Bauherrenvertretung im Fachbereich II sowie dem vom
  Bauherrn beauftragten Architekten zu senden.
- Die Rechnungen ist prüffähig mit dem entsprechenden
  Aufmaß der Bauleitung zur Prüfung vorzulegen.
  A-Konto-Zahlungen sind mit Positionsnennung und
  prüffähigem Aufmaß abzugeben.
  Pauschalierte Rechnungen können nicht freigegeben
  werden.
- Rechnungseingang ist der Tag, an dem eine prüffähige
  Rechnung mit Aufmaß im Büro der Bauleitung vorliegt.
- Schlussrechnungen ist ein prüffähiges Gesamtaufmaß
  mit Positionsnennung beizufügen. Belege und
  Stundenzettel sind unaufgefordert beizulegen.
  Eventuell benötigte Zeichnungen als Grundlage für das
  Aufmaß können bei der Bauleitung angefordert werden.
- Es wird grundsätzlich nach örtlichem Aufmaß
  abgerechnet. Für Arbeiten deren Umfang
  später nicht nachzuvollziehen ist, sind rechtzeitig
  zusammen mit der Bauleitung Aufmaße
  zu erstellen. Kommt der Auftragnehmer dieser
  Anforderung nicht nach, so wird nach
  gültigen Plänen abgerechnet.
- Notwendige, aber nicht im Leistungsverzeichnis
  aufgeführte Arbeiten sind vor Ausführung unter Angabe
  der entstehenden Kosten (Einheitspreis und Umfang)
  der Bauleitung anzuzeigen und erst nach schriftlicher
  Beauftragung auszuführen.
- Zahlungsfristen, wenn im Auftragsschreiben nicht
  anders vereinbart, entsprechend VOB
- Sollten Skontofristen vereinbart werden, so gilt als
  Tag der Zahlung der Tag, an dem die
  Überweisung seitens des Bauherrn an die Bank
  beauftragt wurde.
- A-Konto-Zahlungen werden in Höhe von 90% der
  erbrachten Leistung freigegeben.
- Der Bauherr ist berechtigt, Kosten die durch die
  nicht vertragsgemäße Auftragsabwicklung entstanden
  sind bei der Schlussrechnung der jeweils
  verantwortlichen Firmen in Abzug zu bringen.

Rechnungserstellung und zusätzliche Leistungen
Die als Zulage gekennzeichneten Positionen sind vor Ort auf Ausführungsnotwendigkeit zu prüfen!

Vor Beginn erkennbare Mehrleistungen sind dem AG vor Ausführung mitzuteilen und freigeben zu lassen.

Stundenlohnarbeiten sind anzumelden und vor Ausführung freigeben zu lassen und mittels Rapport nachzuweisen.

Eine ggf. erforderliche Werkplanung ist in den Angebotspreis mit einzukalkulieren und mit dem AG abzustimmen.

Eventuelle Nachtragsangebote sind eindeutig zu nummerieren ( z.B. NA 1, NA 2 etc.) und
Positionen eindeutig zu benennen ( NA 1. 001, NA 1.002 etc.) Die Nachtragspositionen sind in der Rechnung den ursprünglichen LV-Positionen am Ende anzufügen.
Rechnungen sind spiegelbildlich dem Leistungsverzeichnis zu erstellen.

Allgemeines
Der Unternehmer hat die Möglichkeit, sich vor Abgabe des Angebotes über die örtliche Situation, sowie Art, Umfang und Schwierigkeitsgrad der anzubietenen Leistungen durch Einsichtnahme in die bereit gestellten Planungsunterlagen umfassend zu informieren. Der
Unternehmer bescheinigt durch die Abgabe des Angebotes, dass er ausreichend informiert ist und somit keine Unklarheiten bezüglich der Baumaßnahme und Abwicklung
der Arbeiten bestehen.

Nachforderungen auf Grund mangelnder Information werden nicht anerkannt.

Nachfolgende Unterlagen sind vollinhaltlich Bestandteil der Leistungsbeschreibung:

Markenbezeichnungen
Die in der Leistungsbeschreibung ggf. enthaltenen Marken- und Firmenbezeichnungen
gelten als Qualitätsbeispiele (Leitfabrikat) und sind somit Bestandteil des Angebotes.
Alternativvorschläge sind zulässig, jedoch besonders auszuführen. Der Nachweis der Gleichwertigkeit obliegt dem Bieter.

Sondervorschläge
Sondervorschläge oder Abweichungen von den vorgegebenen Lösungen sind zugelassen, wenn die Aufgabenstellung ohne Maßänderung der wesentlichen Bauteile gleichwertig wie beschrieben erfüllt wird und die angebenen Qualitätsmerkmale erreicht werden. Der Bieter muss seine, von der Ausschreibung abweichende Lösung detailliert beschreiben und so anbieten, dass die geplante technische Ausführung und die Preise
eindeutig verwertbar sind. Veränderte Ausführungsfristen können nicht zugelassen
werden. Außerdem sind technische Maß- und Konstruktionsblätter bzw. notwendig
werdende Berechnungen beizulegen.

Nebenangebote, Änderungsvorschläge, Ergänzungen, Hinweise, Klarstellungen
oder Erläuterungen zum Leistungsverzeichnis sind auf einer besonderen Anlage zu
machen und als solche deutlich zu kennzeichnen (siehe VOB/A, § 21).
Ausführungsunterlagen
Nach Auftragserteilung werden dem AN vom AG die zur Ausführung notwendigen Unterlagen in 2-facher Ausführung kostenlos zur Verfügung gestellt. Weitere
Ausfertigungen gehen zu Lasten des Auftragnehmers. Die Unterlagen sind vor der Verwendung vom AN auf Übereinstimmung und Richtigkeit zu prüfen.

Etwaige Unstimmigkeiten, Abweichungen zwischen Unterlagen der Fachplanung und den Unterlagen des AG und ähnliches sind sofort der Bauleitung anzuzeigen

## Allgemeine Technische Vorbemerkungen (ATV)
allgemeine Technische Vorbemerkungen

1.1 Geltungsbereich, Allgemeines

1.1.1 Diese Vorbemerkungen sind Allgemeine
TECHNISCHE VERTRAGSBEDINGUNGEN -
ATV.

1.1.2 Bei Widersprüchen zu den ATV gelten vorrangig
die Angaben im Leistungsverzeichnis.
Bei Widersprüchen zwischen dem
Leistungsverzeichnis und der bei
Auftragsdurchführung maßgeblichen Zeichnung
ist nach den Zeichnungen bzw. Plänen zu
arbeiten; daraus entstehende Rechte des
Auftragnehmers werden damit nicht
eingeschränkt.
Der Besondere Teil dieser ATV hat Vorrang vor
dem Allgemeinen Teil.

1.1.3 Die vom Auftragnehmer verwendeten
Ausführungsunterlagen müssen den
Freigabevermerk des Auftraggebers oder
seines Architekten tragen, um Verwechslungen
bei der Bauausführung zu vermeiden. Ungültige
Unterlagen sind vom Besitzer entsprechend zu
kennzeichnen und als Beweismittel
aufzubewahren. Nicht freigegebene Unterlagen
dürfen nicht verwendet werden. Dies entbindet
den Auftragnehmer aber nicht von seiner
eigenen Prüfungs- und Hinweispflicht. Diese
bleibt unberührt.
 Während der Dauer der Bauarbeiten muss der
Auftragnehmer die Projektunterlagen
einschließlich Leistungsbeschreibung auf der
Baustelle zur Einsicht bereit halten.

1.1.4 Werden unter 2.1 des besonderen Teils
- Geltungsbereich - Allgemeine Technische
Vertragsbedingungen der VOB/C (DIN
18299 ff.) genannt, so gelten die in diesen
aufgeführten DIN bzw. DIN EN ohne besondere
Erwähnung als Ausführungsgrundlage,
Leistungs- und Gütebestimmung.

1.1.5 Kurzbezeichnungen in den
Ausschreibungstexten und Leistungspositionen
entsprechen den in diesen ZTV angegebenen
Normen. Bei technisch widersprüchlichen
Angaben im Leistungsverzeichnis zwischen
Kurztext (z.B. im AVA-Programm) und Langtext
gelten die Angaben im Langtext; das gilt auch
bei Angeboten.

1.1.6 Sofern mehrere Teile einer technischen Regel
anzuwenden sind, ist in der Regel der Haupttitel
zitiert. Werden Teilausgaben zitiert, so ist der
zitierte Teil Ausführungsgrundlage. Die
Auflistung von Normen erhebt keinen Anspruch
auf Vollständigkeit und listet nur geänderte und
zusätzliche Technische Regeln zur VOB/C auf.

1.1.7 Mit seiner Unterschrift unter sein Angebot
erkennt der Auftragnehmer an, dass diese
Regelungen Vertragsbestandteil werden.

1.2 Stoffe, Bauteile

1.2.1 Werden für einzubauendes Material
Gütenachweise gemäß den Rechtsvorschriften,
DIN-Bestimmungen oder Vertragsunterlagen
gefordert, so gelten diese auch dann als
erbracht, wenn ein Überwachungsvermerk
eines zugelassenen Instituts oder einer
amtlichen Einrichtung auf den Baustoffen oder der
Verpackung oder dem Lieferschein angebracht
ist.

Die ggf. in eingeführten Technischen
Baubestimmungen geforderten
Kennzeichnungen werden davon nicht berührt.

1.2.2 Kriterien der Prüfung und Zulassung müssen in
ihrer Gesamtheit erfüllt sein. Vorgeschriebene
Prüfungen durch Rechts- oder
Verwaltungsvorschriften oder nach DIN- oder
EN-Normen müssen nachweisbar sein.

 Ist ein Fabrikat nach dem Zusatz "oder
gleichwertiger Art" in den vorgesehenen
Freiraum für "Angebotenes Fabrikat: ....." vom
Bieter nicht eingetragen, so gilt im Falle der
Auftragserteilung das vom Auftraggeber
eingetragene Fabrikat als vereinbart.

1.2.3 Werden für nicht genormte Erzeugnisse
Gebrauchstauglichkeitsnachweise verlangt und
kann für eingebaute Erzeugnisse ein solcher
Nachweis nicht erbracht werden, gilt das als
Fehler der Werkleistung. Referenzen können in
diesem Fall den Nachweis nicht ersetzen.

1.2.4 Sind Zulassungsbescheide nachzuweisen, so
sind sie als Ganzes mit den dazugehörigen
Anlagen - jedoch ohne Prüfprotokolle - vorzu
legen. Teilkopien genügen den Anforderungen
nicht. Einzelzulassungen müssen auf den
Namen des Herstellers ausgestellt sein.
 Die Nachweise der Prüfungen sind
entsprechend dem Baufortschritt zu übergeben.

1.2.5 Liegen für einzubauende oder zu liefernde
Stoffe oder Bauteile keine Normen oder
individuelle Zulassungen vor, so ist für den
sachgemäßen Einsatz von den
Herstellerangaben auszugehen. Diese sind auf
Verlangen nachzuweisen.

1.2.6 Der Auftragnehmer ist grundsätzlich verpflichtet,
bauseitig geliefertes oder vorgesehenes
Material auf die Verwendbarkeit zur Herstellung
eines mangelfreien Werkes zu prüfen. Die
Pflichten des Auftraggebers werden damit nicht
eingeschränkt.

1.3 Ausführung

1.3.1 Abfallbeseitigung

Eigenes Restmaterial, Verschnitt, Bruch,
Verpackungsmaterial, Strahlmittel und
dergleichen sind vom Auftragnehmer kostenlos
zu beseitigen. Die einschlägigen allgemeinen
und kommunalen Vorschriften über die
Entsorgung von Sonderabfall sind zu beachten.

Werden Container bauseits bereitgestellt,
erfolgt eine Umlage der Kosten, deren Höhe
oder Anteil zuvor mit dem Auftragnehmer vereinbart wird. Ein Nachweis der effektiven
Kosten bleibt den Partnern vorbehalten.

Die Entsorgung von Abfällen, Abbruchmassen
und Bauschutt umfasst die Verwertung
entsprechend den Vorschriften, Satzungen des
Abfallverwertungsbetriebes bzw. der Gemeinde
und behördlichen Auflagen.
Das Sortieren, Zwischenlagern und getrennte
Laden und Transportieren ist danach in den
Preis einzukalkulieren. Das gilt entsprechend für
die Trennung nach
 - Wertstoffen
 - Wiederverwertbarem Abfall
 - Deponierbaren Abfällen

Abfall im Sinne von Nr. 4.1.12 DIN 18299 aus
dem Bereich des Auftraggebers besteht aus
Stoffen, die vor Durchführung der Bauarbeiten
mit dem Bauwerk oder der baulichen Anlage
körperlich verbunden waren. Die Grenze von
1 m³ bezieht sich auf einen Auftrag, bei
mehreren Losen eines Auftrages auf ein Los
(Fachlos).
Ist Abfall aus dem Bereich des Auftraggebers
von mehr als 1 m³ zu entsorgen, kann der
Auftragnehmer verlangen, dass die Entsorgung
abzüglich der Deponiegebühr als Festpreis und
die Deponiegebühr in der zur Zeit der
Deponierung gültigen Höhe zum Nachweis
abgerechnet wird. In diesem Fall muss der
Bieter neben dem Gesamtpreis eine Splittung
vornehmen und dem Angebot beilegen.

Der Nachweis über die ordnungsgemäße
Entsorgung kann verlangt werden.

1.3.2 Gerüste

Werden Gerüste bauseits bereitgestellt, so
können sie unter der Voraussetzung der
Verkehrssicherheit vom Auftragnehmer auf
eigene Gefahr benutzt werden. Müssen
vorhandene Schutzvorrichtungen zur
Ausführung der Arbeiten entfernt werden, so
sind diese nach Beendigung der Arbeiten
vorschriftsgemäß wiederherzustellen.
 Für das Aufrechterhalten der Betriebssicherheit
ist der jeweilige Nutzer verantwortlich.

Gerüste sind sauberzuhalten (Schmutz, Staub,
Bauschutt) und arbeitstäglich zu reinigen; dabei
ist die Fassade vor Staub und Wasser zu
schützen. Sie sind grundsätzlich in dem
Zustand zurückzugeben wie sie übernommen
worden sind. Die Kosten sind Bestandteil der
Preise.

Das Anbringen von Schwenkarmaufzügen u.
dgl. darf nur an den dafür vorgesehenen
Punkten und nach Abstimmung mit dem Aufsteller der Gerüste oder mit der Bauleitung
erfolgen.

1.3.3 Baustelleneinrichtung

1.3.3.1 Sofern keine gesonderten Positionen
ausgeschrieben sind, sind die Kosten für die
nicht vom Auftraggeber gestellte
Baustelleneinrichtung in die Preise einzubeziehen.

1.3.3.2 Die Beleuchtung der Arbeitsplätze ist
Bestandteil der Baustelleneinrichtung.

1.3.3.3 Durch die Benutzung von Räumen als
Unterkunft oder Baustofflager dürfen die
Arbeiten anderer Gewerke nicht behindert
werden.

Die Lagerung feuergefährlicher Stoffe bedarf
einer ausdrücklichen Zustimmung der
Bauleitung.

Nach Aufforderung durch den Auftraggeber sind
benutzte Räume innerhalb von drei Werktagen
besenrein zu räumen.

1.3.3.4 Die Standorte für folgende Baumaschinen und
Geräte sind mit der Bauleitung des
Auftraggebers oder in deren Ermangelung mit
diesem selbst abzustimmen:
 - Krane und Krananlagen (außer Mobilkrane)
 - Mischeinrichtungen und Silos
 - Fördereinrichtungen und Aufzüge

Bei Turmdrehkranen ist dazu die maximale
Höhe, Ausladung und Abstützlast anzugeben.
Das gilt auch, wenn ein noch nicht bestätigter
Baustelleneinrichtungsplan vorliegt.

1.3.3.5 Durch Verbrennungsmotoren angetriebene
Maschinen sind so aufzustellen, dass die
Fassade nicht verschmutzt wird.

1.3.3.6 Die Kosten für die Ausstattung der
Tagesunterkünfte für den eigenen Bedarf sind
in die Preise einzurechnen. Für den Verschluss
von Lager- und Arbeitsplätzen sowie evtl.
bereitgestellter Räume hat der Auftragnehmer
selbst zu sorgen.

1.3.3.7 Wird der Auftragnehmer als
Generalunternehmer tätig, so obliegt ihm die
Kontrolle über den täglichen Verschluss der
Bauobjekte bzw. der Baustelle, soweit sie in
seinem Auftragsbereich liegen.

1.3.3.8 Das Heranführen der Ver- und
Entsorgungsleitungen für die Baudurchführung
zu und von den durch den Auftraggeber
kostenlos bereitgestellten Anschlüssen zählt zur
Baustelleneinrichtung.
Gleichfalls gehört dazu - sofern vom
Auftragnehmer zur Abrechnung als notwendig
angesehen - das Bereitstellen von Messsätzen
und deren Anmeldung und Abmeldung beim
Versorgungsunternehmen.

1.3.3.9 Der Auftraggeber stellt für den Auftragnehmer
kostenlos im Rahmen der baustellenbedingten
und aus den Vergabeunterlagen ersichtlichen
technischen Möglichkeiten den für die
Baustelleneinrichtung erforderlichen Platz rechts
mängelfrei zur Verfügung.

1.3.3.10 Werden durch Fahrzeuge des Auftragnehmers
oder seiner Erfüllungsgehilfen öffentliche
Straßen, Wege und Plätze infolge der
Bauarbeiten verschmutzt, sind sie unverzüglich
im Rahmen der Verkehrssicherung zu reinigen;
diese Arbeit gehört zu den Nebenleistungen.

1.3.3.11 Alle Baustellentransporte, auch vertikal, sind
vom Auftragnehmer in eigener Regie
durchzuführen und bei Erfordernis mit den
anderen Baubeteiligten abzustimmen, falls
vorhandene Fördermittel und Hebezeuge mit
benutzt werden sollen. Der Auftraggeber
gewährt Unterstützung im Rahmen seiner
Pflichten.

1.3.4 Vorleistungen des Auftraggebers

Zur Baudurchführung werden vom Auftraggeber
u.a. kostenlos bereitgestellt:
 - eine Anschlussstelle für Baustrom und
  Bauwasser,
 - die Ausführungspläne, sofern sie nicht zum
  Leistungsumfang des Auftragnehmers
  gehören,
 - die erforderlichen Genehmigungen, sofern sie
  nicht vom Auftragnehmer zu erbringen sind,
 - die Absteckung der Hauptachsen der
  Gebäude und baulichen Anlagen sowie
  mindestens zwei Höhenbezugspunkte in
  unmittelbarer Nähe der durchzuführenden
  Bauarbeiten. Bei Ausbauarbeiten werden
  mindestens zwei Höhenpunkte pro Geschoss
  und Gebäude angegeben.

1.3.5 Vorgaben zur Ausführung

Ist im Leistungsverzeichnis vorgegeben, auf
welche Weise die Leistung zu erbringen ist, so
ist der Auftragnehmer daran gebunden.
Grundsätzlich hat der Auftragnehmer die
technologische Ausführung seiner Arbeiten
selbst zu wählen. Dabei ist Rücksicht auf die
anderen gleichzeitig oder anschließend tätigen
Gewerke sowie die Vorleistung zu nehmen.

1.3.6 Toleranzen

Für Toleranzen der Vorleistungen anderer
Gewerke sowie für die Qualitätsbeurteilung der
abzunehmenden Leistung gelten grundsätzlich
DIN 18201 und 18202.

1.3.7 Nach Auftragserteilung hat der Auftragnehmer
dem Auftraggeber unverzüglich die für seine
angebotenen Erzeugnisse erforderlichen
bauseitigen Leistungen zu übermitteln. Die
dazu ggf. notwendigen Pläne sind rechtzeitig zu
übergeben. Die Leistungen sind bei Bedarf
rechtzeitig abzurufen und  auf technische
Richtigkeit gemäß den Belangen des
Auftragnehmers zu kontrollieren.

1.3.8 Durch Rechts- oder Verwaltungsvorschriften
oder technische Normen geforderte Abnahmen
sind durch den Auftragnehmer rechtzeitig bei
den zuständigen Behörden oder staatlich
anerkannten Prüfstellen zu beantragen, falls
das nicht Angelegenheit des Bauherrn ist.
Technische Abnahmen beinhalten die
Überprüfung des Liefer- und Leistungsumfangs
sowie die Funktionskontrolle.

1.3.9 Bedienungsanleitungen und
Montageanleitungen für technische Anlagen
und Pflegeanweisungen für Einbauteile sind bei
Abnahme beweissicher als Nebenleistung zu
übergeben.

1.3.10 Bauteile aus eigenen oder fremden Leistungen,
die bereits Endprodukte darstellen, sind - soweit
erforderlich - besonders zu schützen. An ihnen
dürfen keine Kennzeichen, Beschriftungen u.
dgl. angebracht werden.
Sind bei der Ausführung der Arbeiten
Verschmutzungen zu erwarten, so gehören
- unbeachtlich der jeweiligen
Vergütungsregelung (Nebenleistung, Besondere
Leistung) - die
gewerksüblichen Maßnahmen zur Vermeidung
zu den Pflichten des Auftragnehmers, auch
wenn diese nicht ausgeschrieben sind. Die
Vergütung erfolgt gemäß DIN 18299 ff.

1.3.11 Anpassung der Ausführung

Der Auftragnehmer verpflichtet sich, nach
Auftrag des Auftraggebers das Projekt den
tatsächlichen Gegebenheiten bzw. eventuellen
baulichen Änderungen der Baustelle
anzupassen. Alle Einzelheiten des Projektes,
Dimensionierung, Maße usw. sind auf ihre
Übereinstimmung mit dem Bau laufend zu
überprüfen. Die Verantwortung des
Auftraggebers wird damit nicht eingeschränkt.

Erstellt der Auftragnehmer
Ausführungszeichnungen und sonstige
Unterlagen, so ist er für diese gegenüber dem
Auftraggeber verantwortlich. Sie sind vom
Auftraggeber oder den von ihm beauftragten
Personen zu genehmigen oder zu bestätigen.
Durch seine Unterschrift übernimmt der
Auftraggeber keine Verantwortung für die
technische Funktionsfähigkeit, sondern gibt nur
sein Einverständnis.

1.3.12 Arbeiten im Bestand, Baureparaturen

Festgestellte Abweichungen von der
Bestandsaufnahme mit notwendiger Änderung
der Planung oder der Leistungsbeschreibung
sind dem Auftraggeber unverzüglich mit zu
teilen. Daraus folgende Leistungen, die zur
Herstellung des Gebrauchswertes erforderlich
sind, hat der Auftragnehmer auf Verlangen des
Auftraggebers mit auszuführen, wenn sein
Betrieb auf derartige Leistungen eingerichtet ist.

Bei Arbeiten in bewohnten oder genutzten
Gebäuden und baulichen Anlagen ist die
Verkehrssicherung ständig zu gewährleisten.
Müssen Rettungswege zeitweilig blockiert
werden, ist das mit der Bauleitung
abzustimmen.
Lärmintensive Arbeiten sind nach Möglichkeit
außerhalb der gesetzlichen Ruhezeiten
durchzuführen.
Auf Treppen darf kein Material gelagert werden.
Absperrungen, Abdeckungen und
Schutzvorrichtungen sind im erforderlichen
Umfang in jeder Bauphase herzustellen, ständig
zu kontrollieren und zu warten. Insbesondere ist
der mögliche Zugriff von Kindern zu Maschinen
und Material weitgehend zu verhindern.
Anpflanzungen sind zu schützen.
Der Abwurf von Baumaterial oder Bauschutt ist
untersagt.
Der Staubschutz ist so weit wie technisch und
wirtschaftlich möglich zu gewährleisten.
Selbst verursachte Verunreinigungen sind
laufend zu beseitigen.
Geöffnete Fenster sind gegen Sturm zu sichern
und nach Arbeitsschluss zu schließen.
Kondenswasser auf Fensterbrettern ist laufend
zu beseitigen.

1.4 Nebenleistungen, Besondere Leistungen,
Preisinhalte, Preisbildung

1.4.1 Werden im Teil 3 - Ausführung - des
Besonderen Teils dieser ZTV Forderungen
erhoben, so sind diese grundsätzlich nur von
technischer Bedeutung und besagen nichts zu
Rechten und Pflichten der Vertragspartner
bezüglich der Vergütung damit im
Zusammenhang stehender Leistungen und Lieferungen,
soweit im Einzelnen nichts anderes vorgesehen
ist.

1.4.2 Durch die vereinbarten Preise werden alle
Leistungen abgegolten, die nach der
Leistungsbeschreibung, den Besonderen
Vertragsbedingungen, den zusätzlichen
Vertragsbedingungen, den zusätzlichen
Technischen Vertragsbedingungen, den Allgemeinen
Technischen Vertragsbedingungen für
Bauleistungen und der gewerblichen
Verkehrssitte zur vertraglichen Leistung gehören.

Macht der Auftragnehmer Mehrforderungen
gegenüber dem abgegebenen Preis geltend,
sind diese substantiiert darzulegen und zu
begründen. Auf Verlangen ist dazu die
Kalkulation offenzulegen. Eine Vergütung
bestimmt sich gegebenenfalls nach den Grund
lagen der Preisermittlung für die vertragliche
Leistung und den besonderen Kosten der
geforderten Leistung.

Nach der gewerblichen Verkehrssitte sind unter
anderem folgende Leistungen abgegolten:
 - Lieferung der einzubauenden Stoffe und der
  Hilfsstoffe einschließlich aller Lade- und
  Transportleistungen,
 - Vorhaltung und Unterhaltung von Maschinen,
  Geräten und der nicht körperlich in das
  Bauwerk eingehenden Stoffe,
 - Einbau der gelieferten oder bauseits
  bereitgestellten Stoffe.

1.4.3 Nebenleistungen werden nicht gesondert
vergütet und gehören ohne Erwähnung zur
vertraglichen Leistung.
Im Zweifel gelten zur Abgrenzung von Neben-
und Besonderen Leistungen die ATV DIN 18299
ff. (VOB/C).

1.4.4 Die Kosten für den Verbrauch von Strom,
Wärmeenergie und Wasser sind Bestandteil der
Preise.

1.4.5 Zwischenlagerungskosten werden nicht
gesondert vergütet, es sei denn, sie werden
durch unvorhergesehene Entscheidungen oder
Maßnahmen des Auftraggebers oder seiner
Erfüllungsgehilfen verursacht.

1.4.6 In den Lohnstundensatz für
Stundenlohnarbeiten sind folgende
Kalkulationselemente - sofern zutreffend -
einzurechnen:
 - Tariflohn bzw. tatsächlich gezahlter Lohn
 - Zuschläge für Überstunden, Nacht-, Sonn- und
  Feiertagsarbeit, soweit sie vom Auftragnehmer
  zu vertreten sind
 - Erschwerniszulagen, soweit die hierfür
  ursächlichen Umstände vom Auftragnehmer
  zu vertreten sind
 - Entgelt für übliche Wegezeiten
 - Lohnnebenkosten (z.B. Auslösung, Fahrgeld,
  Personaltransportkosten,
  Verpflegungszuschuss, Übernachtungskosten)
 - Aufsichtspersonal, sofern nicht gesondert
  auszuweisen
 - Sozialaufwand (Arbeitgeberanteil)
 - Gemeinkosten der Baustelle
 - allgemeine Geschäftskosten
 - vermögensbildende Maßnahmen
 - Vorhaltekosten für Werkzeug und Kleingeräte
 - Wagnis und Gewinn
 - Winterbauumlage

Vorgenannte Kostenbestandteile sind dem
Grunde nach auch in den Einzelpreisen der
Bauleistungen enthalten. Sofern dem Rechts-
oder Verwaltungsvorschriften nicht
entgegenstehen, ist die Wahl des
Kalkulationsverfahrens sowie Höhe und Basis für um
zulegende Kosten dem Bieter freigestellt.

1.4.7 Stundenlohnarbeiten werden nur vergütet, wenn
sie als solche vor ihrem Beginn ausdrücklich
vereinbart werden.

Bei Stundenlohnarbeiten müssen die
Nachweise enthalten:
 - Art der ausgeführten Leistung
 - Ort und Datum sowie die Dauer der Arbeiten
  (mit Uhrzeitangabe)
 - Anzahl der eingesetzten Arbeitskräfte
 - Materialverbrauch
 - bei Maschinen- und Kfz-Einsatz Angaben zum
  Typ

Stundenverrechnungssätze für Baumaschinen,
Geräte und Fahrzeuge enthalten sämtliche
Aufwendungen, wie
 - Kosten für Bedienungspersonal
 - Kosten für Verbrauch von Betriebsstoffen und
  Energie
 - Vorhaltung
 - Reparaturkosten
 - indirekt zurechenbare Kosten

Vorgenannte Kostenbestandteile sind dem
Grunde nach auch in den Einzelpreisen der
Bauleistungen enthalten.

Der Verrechnungssatz gilt für das auf der
Baustelle befindliche Objekt vom Zeitpunkt des
Einsatzes einschl. technologisch bedingter
Wartezeiten und notwendiger ständiger
Besetzung mit Bedienungspersonal.

Die Zeiten für An- und Abtransport werden
zusätzlich in Ansatz gebracht, wenn sie nicht in
anderen Positionen bereits enthalten sind und
wenn die Maschinen, Geräte und Fahrzeuge
überwiegend nach Stunden
vereinbarungsgemäß abzurechnen sind.

1.4.8 In die Preise sind grundsätzlich einzubeziehen
alle Aufwendungen und Kosten, die sich aus der
Einhaltung der allgemein für Bauarbeiten sowie
für das Gewerk geltenden
Unfallverhütungsvorschriften ergeben, soweit sie keine Besonderen Leistungen darstellen.

1.4.9 Materialpreise - sofern gefordert im
Leistungsverzeichnis - gelten frei Baustelle
abgeladen.

1.4.10 Werden Stoffe oder Bauteile geliefert, die im
Leistungsverzeichnis nicht aufgeführt sind, so
werden hierfür unter Wegfall des Auf- und
Abgebots die Einstandspreise (Preise frei
Verwendungsstelle oder Lager einschließlich
Lieferkosten wie Frachten, Rollgeld,
Verpackung u.ä.) abzüglich aller erzielten
Preisnachlässe (Mengennachlässe u.ä., jedoch
nicht Skonti) vergütet. Bei Stoffen, die nach
Listenpreisen gehandelt werden, werden statt
des Einstandspreises - falls dieser nicht
nachgewiesen werden kann - die Listenrabatte
(nicht Jahresbonus) eingerechnet.

Einstandspreise, Listenpreise und -rabatte sind
auf Verlangen des Auftraggebers durch Vorlage
der Einkaufsrechnungen bzw. der Preis- und
Rabattlisten zu belegen, wenn der
Auftragnehmer zum Nachweis verpflichtet ist.

1.4.11 Die durch in Rechts- oder
Verwaltungsvorschriften oder vereinbarten
technischen Normen geforderten Prüfungen der
geschuldeten Leistung entstandenen Kosten
und Gebühren sowie Revisionspläne gelten als
Nebenleistung, sofern sie nicht in den ATV der
VOB/C oder in den Vorschriften selbst als
Besondere Leistungen ausgewiesen sind. Zu
den Prüfungen in diesem Sinne gehören:
 - Eignungsprüfungen
 - Eigenüberwachungsprüfungen
 - Fremdüberwachungsprüfungen
 - Kontrollprüfungen, sofern vorgeschrieben oder
vereinbart

Die Kosten für andere oder aus eigenem
Ermessen erfolgte Prüfungen trägt
grundsätzlich der Auftraggeber. Die Kosten für
Schiedsuntersuchungen trägt, ggf. anteilig, die
unterliegende Partei.

1.4.12 Ist für Normelemente oder -bauteile eine
allgemeine statische Berechnung Bestandteil
des Preises und ist sie auf Verlangen vorzu
legen oder - als Kopie - auszuhändigen, so
gehört dieses zu den Nebenleistungen.

1.4.13 Konstruktions- und Ausführungspläne, die nur
für das vom Bieter angebotene Erzeugnis bzw.
Fabrikat gelten bzw. erforderlich sind, sind in
den Preis einzurechnen, falls es nach den ATV
der VOB/C keine Besonderen Leistungen sind.
Dazu gehört auch das Maßnehmen auf der
Baustelle zwecks Erarbeitung dieser Pläne.

1.4.14 Für die Terminologie der Preisvereinbarungen
und Preisnachweise gelten im Zweifel die
Begriffe der KLR Bau - Kosten- und Leistungsrechnung der Bauunternehmen.

1.5 Abrechnungshinweise

1.5.1 Für Aufmaß und Abrechnung gelten - falls in
den Abrechnungshinweisen für die einzelnen
Gewerke (Besonderer Teil) oder im Leistungsverzeichnis nicht anders geregelt - die
Bestimmungen der DIN 18299 ff. (VOB/C).

1.5.2 Sofern Positionen mit dem Zusatz "als Zulage"
ausgeschrieben werden, ist der Grundpreis
bereits in einer anderen Position enthalten. Die
Zulageposition beinhaltet entweder eine im
Aufmaß übermessene Leistung (meist in einer
anderen Einheit) oder stellt eine Preisdifferenz
zu einer bereits beschriebenen anderen
Leistung (mit gleicher Einheit) dar.
Zulagepositionen sind nur abrechenbar, wenn
die Leistung nicht bereits in der Grundposition
enthalten ist.

1.5.3 Zu beseitigende Bauteile, Bewuchs u. dgl. sowie
im Zuge der Bauarbeiten verdeckte Leistungen
sind vorher aufzumessen. Mit dieser Handlung
kann eine technische Abnahme verbunden werden; sie gilt jedoch nicht als rechtsgeschäftliche
Abnahme.

1.5.4 Für den Fall, dass auf der Baustelle keine
getrennte Erfassung des Verbrauchs von Strom
und Wasser (einschließlich der Abwasser
gebühren) erfolgt, wird der gemessene
Verbrauch nach den in den Vergabeunterlagen
enthaltenen Anteilen auf die beteiligten Auftragnehmer umgelegt. Für den Fall, dass eine
Verbrauchsmessung nicht erfolgte, können
hilfsweise die Verbrauchsanteile bezogen auf
den Leistungsumfang umgelegt werden, wenn
die Sätze in den Vergabeunterlagen enthalten
sind. In jedem Fall bleibt es den Partnern
vorbehalten, den tatsächlichen Verbrauch
nachzuweisen.

1.5.5 Bei Rückbau- und Demontagearbeiten gelten
die Aufmaßbestimmungen für das Herstellen
des Werkes sinngemäß.
Es ist grundsätzlich nach fester Masse
aufzumessen. Ist das nicht möglich, soll zuvor
ein Umrechnungsfaktor vereinbart werden.
Hilfsweise gelten als Umrechnungsfaktoren:
 - Bauschutt, der bei Roh- und Ausbauarbeiten
  anfällt: 0,82
 - Abbruchmassen Mauerwerk oder Beton: 0,68

Sperrige Materialien, die die Bildung eines
Umrechnungsfaktors nicht zulassen, werden
nach m³ Containerinhalt abgerechnet. Im
Zweifel gelten die Abrechnungsbestimmungen
der zugelassenen Deponie für nicht direkt
aufmessbare Abfälle.

1.5.6 Ist der Materialverbrauch zum Nachweis
abzurechnen, so wird der tatsächliche
Verbrauch einschließlich Verschnitt, Streu- und
Bruchverluste berechnet. Nicht mehr vom
Auftragnehmer verwertbare Klein- und Restmengen können in dem Fall zusätzlich
berechnet werden.

1.5.7 Aufmaße sind, falls zum Nachweis erforderlich,
ggf. durch Skizzen, Angabe des Gebäudeteils,
der Raumnummer o.ä. zu belegen. Sie sind
baubegleitend vorzunehmen.

1.5.8 Bei der Abrechnung der Leistungen sind die
gleichen Positionsnummern wie im
Leistungsverzeichnis zu verwenden.
Erfolgt die Abrechnung durch Austausch von
elektronischen Datenträgern, muss die
Vergleichbarkeit der Positionsnummern auf
einfache Weise gegeben sein.

Darüberhinaus gelten für alle Arbeiten die Bestimmungen, Richtlinien, Merkblätter, Verordnungen und Empfelungen, Werks- und technische Vorschriften und Güte-Bestimmungen in der jeweils gültigen Fassung sowie Hinweise, die sich auf die vorgesehenden Materialien und deren Verarbeitung nach den neusten Kenntnis der Technik beziehen und die Anwendungs- und Verarbeitungsrichtlinien der Liefer- und Herstellerfirmen.
Es gelten für die nachfolgend beschriebende Leistungen insbesondere:
(In den jeweils zur Zeit gültigen Fassungen).
- Landesbauordnung NRW einschl. Ergänzungen der
  Genehmigungsbehörde
- Ausführungszeichnungen
- Regeln der BG
- Unfallverhütungsvorschriften
- DGUV,
- Kreislaufwirtschafts- und AbfallG mit Verordnungen
  KrW/AbfG
- Gewerbeabfallordnung GewAbfV
- Wasserhaushaltsgesetz

Die UVV sind in der neusten Fassung gültig und zu beachten.

## Zusätzliche Technische Vorbemerkungen (ZTV)
Zusätzliche Technische Vorbemerkungen (ZTV)
Parkett- und Holzpflasterarbeiten

1 Geltungsbereich
1.1 Die ATV DIN 18356 "Parkett- und Holzpflasterarbeiten" gilt für das
Verlegen von Parkett und Holzpflaster in Innenräumen.
1.2 Die ATV DIN 18356 gilt nicht für das Verlegen von Lagerhölzern und
Blindböden (siehe ATV DIN 18334 "Zimmer- und Holzbauarbeiten").
1.3 Ergänzend gilt die ATV DIN 18299 "Allgemeine Regelungen für Bauarbeiten jeder Art", Abschnitte 1 bis 5. Bei Widersprüchen gehen die Regelungen der ATV DIN 18356 vor.

2 Stoffe, Bauteile
Ergänzend zur ATV DIN 18299, Abschnitt 2, gilt:
Für die gebräuchlichsten Stoffe und Bauteile sind die DIN-Normen und weitere Anforderungen nachstehend aufgeführt.
2.1 Parkett und Holzpflaster
DIN 68702 Holzpflaster
DIN EN 13226 Holzfußböden mdash; Massivholz-Elemente mit Nut und/oder Feder
DIN EN 13227 Holzfußböden  Massivholz-Lamparkettprodukte
DIN EN 13228 Holzfußböden mdash; Massivholz-Overlay-Parkettstäbe einschließlich
Parkettblöcke mit einem Verbindungssystem
DIN EN 13488 Holzfußböden mdash; Mosaikparkettelemente
DIN EN 13489 Holzfußböden und Parkett mdash; Mehrschichtparkettelemente
DIN EN 13629 Holzfußböden mdash; Massive Laubholzdielen und zusammengesetzte
massive Laubholzdielen-Elemente
DIN EN 13990 Holzfußböden mdash; Massive Nadelholz-Fußbodendielen
DIN EN 14342 Holzfußböden und Parkett mdash; Eigenschaften, Bewertung
der Konformität und Kennzeichnung
DIN EN 14761 Holzfußböden mdash; Massivholzparkett Hochkantlamelle,
Breitlamelle und Modulklotz
Parkett und Holzpflaster dürfen auch bei der Anlieferung an die Verwendungsstelle
keinen anderen als den nach den oben genannten Normen zulässigen
Feuchtegehalt haben.
2.2 Hölzerne Fußleisten und Deckleisten
Für hölzerne Fußleisten und Deckleisten gelten die Gütebestimmungen für
genormte Parketthölzer sinngemäß.
2.3 Nägel
DIN EN 10230-1 Nägel aus Stahldraht mdash; Teil 1: Lose Nägel für allgemeine Verwendungszwecke
2.4 Klebstoffe
2.4.1 Allgemeines
Klebstoffe müssen so beschaffen sein, dass durch sie eine feste und dauerhafte
Verbindung erreicht wird. Sie dürfen Parkett und Holzpflaster, Unterlagen und
Untergrund nicht nachteilig beeinflussen und nach der Verarbeitung keine
Belästigung durch Geruch hervorrufen.
2.4.2 Klebstoffe für Parkett
DIN EN 14293 Klebstoffe mdash; Klebstoffe für das Kleben von Parkett auf
einen Untergrund mdash; Prüfverfahren und Mindestanforderungen
2.4.3 Klebstoffe für Holzpflaster
DIN 68702 Holzpflaster
2.5 Oberflächenbehandlungsmittel
Oberflächenbehandlungsmittel müssen so beschaffen sein, dass sie die
Oberfläche des Parketts und Holzpflasters in Verbindung mit den geeigneten
Pflegemaßnahmen gegen das temporäre Eindringen von Schmutz und Flüssigkeiten schützen.

3 Ausführung
Ergänzend zur ATV DIN 18299, Abschnitt 3, gilt:

3.1 Allgemeines
3.1.1 Als Bedenken nach § 4 Abs. 3 VOB/B können insbesondere in Betracht kommen:
- unrichtige Höhenlage der Oberfläche des Untergrundes im Verhältnis zur Höhenlage anschließender Bauteile,
-  größere Unebenheiten des Untergrundes als nach DIN 18202 "Toleranzen
im Hochbau mdash; Bauwerke" zulässig,
- Risse im Untergrund, nicht genügend feste, zu poröse, zu raue oder verunreinigte Oberfläche des Untergrundes,
- Fehlen von Schienen, Schwellen und dergleichen als Anschlag für Holzpflaster,
- fehlender Überstand des Randdämmstreifens,
- nicht genügend trockener Untergrund hinsichtlich der Belegreife,
- fehlende Markierung von Messstellen bei beheizten Fußbodenkonstruktionen,
- ungeeignete Temperatur des Untergrundes,
- ungeeignete Bedingungen, welche sich aus der Witterung oder dem Raumklima ergeben.
3.1.2 Bei ungeeigneten Bedingungen, die sich aus der Witterung oder dem Raumklima ergeben, z. B. Bauteiltemperaturen unter 15 °C bei Verlegearbeiten,
sind in Abstimmung mit dem Auftraggeber besondere Maßnahmen zu ergreifen.
Sollten hierfür Leistungen erforderlich werden, sind dies Besondere Leistungen
(siehe Abschnitt 4.2.16).
3.1.3 Abweichungen von vorgeschriebenen Maßen sind in den durch
DIN 18202 bestimmten Grenzen zulässig.
Bei Streiflicht sichtbar werdende Unebenheiten in den Oberflächen von Bauteilen
sind zulässig, wenn diese die Grenzwerte nach DIN 18202 nicht überschreiten.
Werden an die Ebenheit erhöhte Anforderungen nach DIN 18202:2013-04,
Tabelle 3, Zeile 4, oder sonstige erhöhte Anforderungen an die Maßhaltigkeit
gegenüber den in DIN 18202 aufgeführten Werten gestellt, so sind die
erforderlichen Leistungen Besondere Leistungen (siehe Abschnitt 4.2.1).
3.1.4 Vor dem Verlegen von Parkett und Holzpflaster muss der Untergrund
ausreichend trocken sein. Um Beschädigungen an der Heizungsinstallation zu
vermeiden, dürfen Feuchtemessungen bei beheizten Fußbodenkonstruktionen
nur an den markierten Messstellen vorgenommen werden.
3.1.5 Der Auftragnehmer hat dem Auftraggeber schriftliche Pflegeanweisungen
zu übergeben. Diese müssen auch Hinweise auf das zweckmäßige Raumklima
enthalten.

3.2 Verlegen von Parkett
3.2.1 Allgemeines
3.2.1.1 Parkett ist aus Elementen der Sortierung O herzustellen.
Nadelholz-Fußbodendielen sind aus der Sortierung A herzustellen.
Nicht deckend zu streichende Fuß- und Deckleisten müssen der für das Parkett
genannten Sortierung entsprechen.
3.2.1.2 Parkett ist ohne Unterlage zu verlegen.
3.2.1.3 Die Verlegerichtung bleibt dem Auftragnehmer überlassen.
3.2.1.4 Parkettelemente dürfen auch beim Verlegen keinen anderen als den
nach den Normen des Abschnitts 2.1 zulässigen Feuchtegehalt aufweisen.
3.2.1.5 Der mittlere Feuchtegehalt der Parkettelemente (bei Anlieferung) ist
nach dem zu erwartenden Raumklima festzulegen.
3.2.1.6 Zwischen dem Parkett und angrenzenden festen Bauteilen, z. B.
Wänden, Pfeilern, Stützen, sind Fugen anzulegen. Ihre Breite ist nach der
Parkettart, der Verlegeart sowie entsprechend den Maßen der Parkettflächen zu
bestimmen.
DIN 18356 VOB Teil C
Gleiches gilt für Fugen zwischen Unterlagen und angrenzenden festen
Bauteilen sinngemäß.
3.2.1.7 An Abschluss- und Trennschienen sind Fugen anzulegen, wenn es
nach Parkettart und Verlegeart notwendig ist. Diese Fugen sind mit einem
geeigneten Stoff nach Wahl des Auftragnehmers zu füllen.
3.2.1.8 Bewegungs- und Randfugen im Untergrund dürfen nicht kraftschlüssig
geschlossen oder sonst in ihrer Funktion beeinträchtigt werden. Bewegungsfugen
müssen konstruktiv mit gleicher Bewegungsmöglichkeit übernommen
werden.
3.2.1.9 Scheinfugen im Untergrund müssen dauerhaft kraftschlüssig
geschlossen werden.
3.2.2 Parkett genagelt
Parkettstäbe, Parkettdielen und Mehrschichtparkett sind systemgerecht miteinander
zu verbinden, dicht zu verlegen und verdeckt zu nageln. Bei ringsum
genuteten Elementen müssen die Federn auf der ganzen Länge der Nuten
verteilt und fest eingeklemmt sein. Der Anteil der Federn muss mindestens 3/4
der Länge der Nut betragen.
3.2.3 Parkett geklebt
Die Parkettelemente sind dicht und systemgerecht zu verlegen und mit einem
Parkettklebstoff nach DIN EN 14293 zu kleben. Dabei richtet sich die Auswahl
des zur Anwendung kommenden Parkettklebstoffes sowohl nach dem Untergrund
als auch der zu klebenden Parkettart. Der Parkettklebstoff ist vollflächig auf den Untergrund aufzutragen.
3.2.4 Parkett schwimmend verlegt
Parkettelemente, die schwimmend/lose verlegt werden, sind an Längs- und
Kopfseite systemgerecht zu verbinden.
3.2.5 Parkettunterlagen
Die Unterlage muss auf die Art des Parketts und die Aufbaukonstruktion
abgestimmt sein.
Schwimmend zu verlegende Unterlagsplatten sind bei Parkett nach Abschnitt
3.2.3 diagonal zur Verlegerichtung des Parketts auszuführen.
3.2.6 Fußleisten und Deckleisten
Fußleisten und Deckleisten müssen an Ecken und Stößen auf Gehrung
geschnitten werden. Fußleisten sind durch Nagelung in Abständen von weniger
als 60 cm dauerhaft an der Wand zu befestigen. Deckleisten sind mit Drahtstiften zu befestigen.
3.2.7 Schleifen
Genageltes Parkett ist nach dem Verlegen, geklebtes Parkett nach genügendem
Aushärten des Parkettklebstoffes, gleichmäßig zu schleifen. Die Anzahl der
Schleifgänge und die Feinheit des Schleifens richten sich nach der vereinbarten
Oberflächenbehandlung.
3.3 Verlegen von Holzpflaster
Für die Ausführung gilt DIN 68702.
3.3.1 Holzpflaster ist ohne Unterlage zu verlegen.
3.3.2 Klötze sind im Verband mit geradlinig durchgehenden Längsfugen zu
verlegen. Die Verlegerichtung bleibt dem Auftragnehmer überlassen.
3.3.3 Zwischen dem Holzpflaster und angrenzenden festen Bauteilen, z. B.
Wänden, Pfeilern, Stützen, sind Fugen anzulegen. Ihre Breite ist nach der
Holzpflasterart, der Verlegeart sowie entsprechend den Maßen der Holzpflasterflächen
zu bestimmen.
Gleiches gilt für Fugen zwischen Unterlagen und angrenzenden festen
Bauteilen sinngemäß.
3.3.4 An Abschluss- und Trennschienen sind Fugen anzulegen, wenn es nach
Holzpflasterart und Verlegeart notwendig ist. Diese Fugen sind mit einem
geeigneten Stoff zu füllen.
3.3.5 Bewegungsfugen im Untergrund müssen im Holzpflaster und in der
Unterlage an gleicher Stelle und mit gleicher Bewegungsmöglichkeit übernommen
werden.
3.3.6 Holzpflaster RE und WE nach DIN 68702 sind nach dem Verlegen
gleichmäßig zu schleifen. Die Anzahl der Schleifgänge und die Feinheit des
Schleifens richten sich nach der vereinbarten Oberflächenbehandlung.

3.4 Oberflächenbehandlung von Parkett
3.4.1 Parkett ist unmittelbar nach dem Schleifen zu versiegeln.
3.4.2 Versiegelungsart und Versiegelungsmittel sind entsprechend dem
Verwendungszweck des Raumes und der vorgesehenen Beanspruchung zu
wählen und auf die jeweilige Holzart abzustimmen.
3.4.3 Die Versiegelung ist so auszuführen, dass eine gleichmäßige Oberfläche
entsteht.
3.4.4 Ist eine andere Oberflächenbehandlung vereinbart, z. B. Ölen,
Wachsen, gelten die Abschnitte 3.4.2 und 3.4.3 entsprechend.
3.5 Oberflächenbehandlung von Holzpflaster
3.5.1 Holzpflaster RE und WE
3.5.1.1 Holzpflaster RE und WE nach DIN 68702 sind unmittelbar nach dem
Schleifen zu versiegeln.
3.5.1.2 Versiegelungsart und Versiegelungsmittel sind entsprechend dem
Verwendungszweck des Raumes und der vorgesehenen Beanspruchung zu
wählen und auf die jeweilige Holzart abzustimmen.
3.5.1.3 Die Versiegelung ist so auszuführen, dass eine gleichmäßige Oberfläche
entsteht.
3.5.1.4 Ist eine andere Oberflächenbehandlung als Versiegeln vereinbart,
z. B. Ölen, Wachsen, gelten die Abschnitte 3.5.1.2 und 3.5.1.3 entsprechend.
3.5.2 Holzpflaster GE
Holzpflaster GE nach DIN 68702 ist unmittelbar nach dem Verlegen zur
Verzögerung der Feuchteaufnahme zu behandeln.

4 Nebenleistungen, Besondere Leistungen
4.1 Nebenleistungen sind ergänzend zur ATV DIN 18299, Abschnitt 4.1,
insbesondere:
4.1.1 Reinigen des Untergrundes, ausgenommen Leistungen nach
Abschnitt 4.2.3.
4.1.2 Anarbeiten des Parketts und Holzpflasters an Bauteile, Einbauteile oder
Einrichtungsgegenstände, ausgenommen Leistungen nach Abschnitt 4.2.9.
4.1.3 Ausgleichen von Ebenheitsabweichungen des Untergrundes bis 1 mm.
4.1.4 Absperrmaßnahmen bis zur Begehbarkeit des Parketts und Holzpflasters.
4.1.5 Vorlegen vorgefertigter Muster.
4.1.6 Erstmalige Prüfung der Untergründe zur Feststellung der Belegreife.
4.1.7 Schutz von Bau- und Anlagenteilen vor Verunreinigungen und
Beschädigungen während der Parkett- und Holzpflasterarbeiten durch loses
Abdecken, Abhängen oder Umwickeln, ausgenommen Schutzmaßnahmen nach
Abschnitt 4.2.20.
4.1.8 Fertigstellen von Bauteilen in mehreren Arbeitsgängen zur Ermöglichung
von Arbeiten anderer Unternehmer, soweit die eigenen Leistungen im Zuge
gleichartiger Parkett- und Holzpflasterarbeiten kontinuierlich erbracht werden
können. Sind diese Voraussetzungen nicht gegeben, handelt es sich um
Besondere Leistungen nach Abschnitt 4.2.22.
4.2 Besondere Leistungen sind ergänzend zur ATV DIN 18299,
Abschnitt 4.2, z. B.:
4.2.1 Erfüllen erhöhter Anforderungen an die Ebenheit oder Maßhaltigkeit
nach Abschnitt 3.1.3.
4.2.2 Vorhalten von Aufenthalts- und Lagerräumen, wenn der Auftraggeber
Räume, die leicht verschließbar gemacht und zur Lagerung von Parkettelementen
und Holzpflaster nötigenfalls beheizt werden können, nicht zur
Verfügung stellt.
4.2.3 Beseitigen von Verschmutzungen/Verunreinigungen, die nicht durch
Schleifen und Saugen zu entfernen sind, soweit diese nicht durch den
Auftragnehmer verursacht wurden.
4.2.4 Vorbehandeln des Untergrundes zur Erzielung eines guten Haftgrundes,
z. B. Vorstreichen, maschinelles Bürsten, Anschleifen und Absaugen.
4.2.5 Ausgleichen von Ebenheitsabweichungen in anderen Fällen als nach
Abschnitt 4.1.3 und ganzflächiges Spachteln.
4.2.6 Auffütterungen auf Balken oder Lagerhölzern.
4.2.7 Beseitigen alter Bodenbeläge, Klebstoff- und Spachtelmassenschichten.
4.2.8 Höhengleiches Anpassen, z. B. an vorhandene Anschlagschienen oder
Trennschienen.
4.2.9 Anpassen an Bauteile, Einbauteile oder Einrichtungsgegenstände.
4.2.10 Herstellen von sichtbar bleibenden Aussparungen, Fugen und
Anschlüssen.
4.2.11 Belegen von Bodenklappen und dergleichen, z. B. von Elektranten.
4.2.12 Einbauen von Übergangs-, Abschluss- und Trennschienen, Matten,
Revisionsrahmen und dergleichen.
4.2.13 Schließen und Abdecken von Fugen, z. B. Bewegungs-, Anschlussund
Scheinfugen.
4.2.14 Schleifen von Holzpflaster GE.
4.2.15 Befestigen von Leisten mit Schrauben und Dübeln oder durch Kleben.
4.2.16 Leistungen zum Schutz vor ungeeigneten Bedingungen, welche sich
aus der Witterung oder dem Raumklima ergeben nach Abschnitt 3.1.2, z. B.
Beheizen.
4.2.17 Anbringen von Schalldämmstreifen an Leisten.
4.2.18 Abschneiden des Überstandes von Randdämmstreifen.
4.2.19 Wiederholt erforderliche Prüfungen zur Feststellung der Belegreife
nach Abschnitt 4.1.6.
4.2.20 Besonderer Schutz von Bau- und Anlagenteilen sowie Einrichtungsgegenständen,
z. B. Abkleben von Fenstern, Türen, Böden, Belägen, Treppen,
Hölzern, oberflächenfertigen Teilen, staubdichtes Abkleben von empfindlichen
Einrichtungen und technischen Geräten, Staubschutzwände, Auslegen von
Hartfaserplatten oder Bautenschutzfolien ab 0,2 mm Dicke.
4.2.21 Herstellen und Einbauen von Mustern oder Musterflächen.
4.2.22 Fertigstellen von Bauteilen in mehreren Arbeitsgängen zur Ermöglichung
von Arbeiten anderer Unternehmer, soweit die eigenen Leistungen nicht im
Zuge gleichartiger Parkett- und Holzpflasterarbeiten kontinuierlich erbracht
werden können (siehe Abschnitt 4.1.8).

5 Abrechnung
Ergänzend zur ATV DIN 18299, Abschnitt 5, gilt:
5.1 Allgemeines
5.1.1 Der Ermittlung der Leistung mdash; gleichgültig, ob sie nach Zeichnung oder
Aufmaß erfolgt mdash; sind die Maße der belegten oder behandelten Fläche
zugrunde zu legen.
Zur Leistungsermittlung sind die vereinfachenden Regeln, wie Übermessungsregeln
und Einzelregelungen, anzuwenden.
5.2 Ermittlung der Maße/Mengen
5.2.1 Auf Flächen
- mit begrenzenden Bauteilen sind die Maße der belegten Flächen bis zu den
begrenzenden, ungeputzten, nicht bekleideten Bauteilen,
- ohne begrenzende Bauteile sind deren Maße zugrunde zu legen.
Vorsatzschalen und dergleichen gelten als begrenzende Bauteile, soweit sie nicht unterschnitten werden.
5.2.2 Bei Belägen auf Stufen und Schwellen sind deren größte Maße
zugrunde zu legen.
5.2.3 Bei der Ermittlung des Längenmaßes wird jeweils die größte gegebenenfalls
abgewickelte Bauteillänge zugrunde gelegt.
5.3 Übermessungsregeln
Übermessen werden:
5.3.1 Bei Abrechnung nach Flächenmaß
- Aussparungen, z. B. für Pfeiler, Pfeilervorlagen, Rohrdurchführungen, = 0,1 m2 Einzelgröße,
- in Böden nachträglich eingearbeitete Teile, z. B. Intarsien, Markierungen,
- Fugen.
5.3.2 Bei Abrechnung nach Längenmaß
- Unterbrechungen = 1 m Einzellänge,
- in Böden nachträglich eingearbeitete Teile, z. B. Intarsien, Markierungen, Fugen.
5.4 Einzelregelungen
Keine Regelungen.

## 28 Parkett-, Holzpflasterarbeiten

### Titel 01 Bodenbelagsarbeiten

**01.1 Untergrund säubern**
Vorhandene Schutz der Bestandsböden aus Hartfaserplatten oder ähnlichen Material ausbauen und entsorgen. Vor Ausbau der Schutzmaterialien ist der Boden zu saugen.
Menge: 120,000 m2

**01.2 Vorhanden Fussleisten ausbauen und entsorgen**
Menge: 30,000 lfdm

**01.3 Verlegen von OSB-Verlegeplatten d=22 mm**
Verlegen von OSB-Verlegeplatten d=22 mm auf vorhanden Holzdielen. Die OSB-Verlegeplatten sind auf Niveau der bestehenden Verlegeplatten anzugleichen
Menge: 50,000 m2

**01.4 Zulage für das Schließen von fehlstellen**
Zulage für das Schließen von fehlstellen in dem alten Holzdielenbelag
Menge: 5,000 qm

**01.5 Zulage für fachgerechten Anschluss an vorh.**
Zulage für fachgerechten Anschluss an vorh. Verlegeplatten. Auf einen Kraftbündigen Anschluss ist zu achten
Menge: 30,000 lfdm

**01.6 Stabparkett, 22 mm dick**
Stabparkett, 22 mm dick, nach DIN / EN 13 226 frei Baustelle liefern, auf bauseitigen normgerechten Estrich nach DIN / EN 13 813 i.v.m. DIN / EN 18 560 in Parkettklebstoff nach DIN 281 in Schiffsbodenverband verlegen, schleifen und für die Oberflächenvorbehandlung vorbereiten.

Holzart: Eiche
Menge: 75,000 m2

**01.7 Stabparkett wie vor, jedoch 16 mm**
*** Bedarfsposition ohne GB
Stabparkett wie vor, jedoch 16 mm dick frei
Baustelle liefern, (sonst weiter wie Vorpostion).
Menge: 15,000 m2

**01.8 Leistung wie vor, jedoch als Ergänzung in Kleinflächen**
Leistung wie vor, jedoch als Ergänzung von vorhanden Parkettflächen in kleinen Einzelflächen, einschließlich anarbeiten an einzelne Bestandsdielen. Ggf. sind diese auch einzeln auszuwechseln.
Menge: 5,000 m2

**01.9 Altboden Stabparkett schleifen**
Vorhandenen Altboden Stabparkett nach
EN13226 / DIN 280/1 in vier Schleifgängen schleifen, Fugen füllen und für die Oberflächenbehandlung vorbereiten.
Fugenkitte unterliegen nicht der Zulassungspflicht, da diese Produkte nicht vollflächig auf dem Boden verbleiben. Die Anforderungen der TRGS 617 sind erfüllt.

Holzart: Eiche
Verlegeart: Schiffsbodenverband
Menge: 60,000 m2

**01.10 Zusätzlicher Schleifgang (Grobschliff)**
*** Bedarfsposition ohne GB
Zusätzlicher Schleifgang (Grobschliff)
(nur nach vorheriger Absprache) als Zulage zu Vorposition.
Menge: 60,000 m2

**01.11 Stabparkett der Vorpostionen grundieren und versiegeln**
Stabparkett der Vorpostionen grundieren und mit Polyurethan/Acrylat 1K - Wassersiegel fachgerecht versiegeln.

Grundierung:
einmal rollen, oder zweimal spachteln, je nach Herstellerangaben.

Oberflächenlackierung:
matt, gem. Herstellerempfehlung in zwei Anstrichen unverdünnt auftragen, einschl. einem Lackzwischenschliff.
Produkte entsprechen der TRGS 617 und besitzen die
DIBt - Allgemeine bauaufsichtliche Zulassungen.
Menge: 135,000 m2

**01.12 Erstpflege auftragen**
Erstpflege: matt, einmal unverdünnt auftragen.
Menge: 135,000 m2

**01.13 Vorhandene Sockelleisten schleifen**
Vorhandene Sockelleisten schleifen und Oberflächen
2 x deckend weiß lackieren.
Menge: 120,000 m

**01.14 Sockelleisten liefern und lackieren**
Sockelleisten frei Baustelle liefern, einschneiden, oberflächenbehandeln und montieren.

Holzart: Fichte
Abmessungen: wie Bestand
Befestigungsart: unsichtbare Befestigung, wie Bestand
Oberfläche: Weiß matt lackiert

Die Eckverbindungen sind auf Gehrung zu schneiden.
Menge: 60,000 lfdm

**01.15 Dauerplastische Versiegelung**
Dauerplastische Versiegelung an angrenzende Bauteile, nur nach besonderer Absprache mit der Bauleitung einbauen.
Menge: 30,000 m

**01.16 Korkstreifen als Übergang bei Materialwechsel oder an**
Korkstreifen als Übergang bei Materialwechsel oder an Bauteilanschluss liefern und einbauen.
Menge: 20,000 ldm

**01.17 Edelstahlabschlussprofil als Abschlussprofil bei**
Edelstahlabschlussprofil als Abschlussprofil bei Materialwechsel liefen und mntieren
Menge: 10,000 lfdm

### Titel 02 Stundenlohnarbeiten

**02.1 Stunden Facharbeiter**
Stunden eines Facharbeiters für unvorhergesehene Arbeiten auf Anordnung der Bauleitung zum Nachweis
Menge: 5,000 St

**02.2 Stunden Helfer**
Stunden eines Helfers für unvorhergesehene Arbeiten auf Anordnung der Bauleitung zum Nachweis.
Menge: 5,000 St
